# Heinrich-Heine-Schule, Prallschutz Turnhalle
Angebotsaufforderung (GAEB 90, DA83)
DV-Nummer: 2504_638
Währung: EUR
Auftraggeber: Seestadt Immobilien, Hinrich-Schmalfeldt-Straße, 27576 Breme

## Geräteraumtore, Türen und Prallschutz
Datum: 09.06.26

### 1 Technische Vorbemerkungen

*Hinweis*
TECHNISCHE VORBEMERKUNGEN

Ausführungsgrundlagen

Für die im Leistungsverzeichnis (LVZ) beschriebenen
Arbeiten gelten (ohne
Anspruch auf die Reihenfolge) die nachstehend
aufgeführten Normen (in der
jeweils aktuellen Fassung), Richtlinien, Verordnungen
etc.

- VOB, Teil A-C  Verdingungsordnung für Bauleistungen
- DIN 18032, Teil 1-7  Hallen für Turnen, Spiele und
Mehrzwecknutzung
- Richtlinien der Bundesunfallkasse BUK für den Bau
und die Ausrüstung von Schulsporthallen,
..GUV SR 2001, GUV Nr.16.3.
- VStättVO:  Versammlungsstättenverordnung
- DIN 4102, Teil 1-5  Brandverhalten von Baustoffen
und Bauteilen
- DIN 1055  Lastannahmen für Bauten
- DIN 18202  Toleranzen im Hochbau
- DIN 18355  Tischlerarbeiten
- DIN 58125  Schulbau

### 2 Demontage und Entsorgung

*Hinweis*
Hinweis zu den Abbrucharbeiten

Grundsätzlich wird das gesamte, anfallende Abbruchgut
Eigentum des Auftragnehmers (AN).
Der AN ist für die ordnungsgemäße Entsorgung des
anfallenden Bauschutts,
Schrott und Müll allein verantwortlich. Die Entsorgung
hat gem. Kreislaufwirtschafts- und
Abfallgesetz (KrW-/AbG) und den dazugehörigen
Ausführungsbestimmungen sowie den
örtlichen Vorschriften zu erfolgen.
Die Entsorgungsnachweise sind auf Verlangen
unverzüglich vorzulegen.

Die Bereitstellung von Absetzcontainer, der Transport
von der Baustelle zur Annahmestelle sowie die
Entsorgungsgebühren sind in die
jeweiligen Positionen mit einzukalkulieren.
Die für die Abbrucharbeiten notwendigen Gerüste sind
ebenfalls in die Positionen
einzurechnen.

**2.01 Demontage und Entsorgung Tore/Türen/Fenster**
Vorhandene Geräteraumtore ausbauen und fachgerecht auf
Nachweis entsorgen sowie die
beiden Sporthallentüren und die beiden Fenster
Menge: 1,000 psch

### 3 Holzprallwand

**3.01 Unterkonstruktion mit Kraftabbau >= 60%**
Unterkonstruktion mit Kraftabbau >= 60%

Lieferung und Montage einer flächenelastischen
Prallwand-Unterkonstruktion mit Kraftabbau >=
60% gemäß DIN 18032-7, ballwurfsicher nach DIN 18032-3.

Gesamtwandaufbau:  bis 65 mm

Einbauhöhe:  OKFFB bis 2.340 mm

Einbauort:  Längswand

Kraftschlüssiges Prallwandsystem bestehend aus:

Wandverkleidungsbelag
(Abrechnung in seperater Position)

Schraublattung und Schwinglattung 60 x 18 mm, Birke
Multiplex, Materialdicke > 18 mm
Achsabstände gemäß Prüfzeugnis

Grundlattung
Materialdicke > 35 mm
Material und Achsabstände gemäß Prüfzeugnis

Befestigungswinkel (Abmessung gem. Prüfzeugnis
entsprechend Einbautiefe)

Oder gleichwertige Prallwandsysteme mit Prüfzeugnis,
das folgende Wandverkleidungsbeläge enthält:

Birke-Multiplexplatte, geschlossen, 414 - 576 mm

Angebotenes Fabrikat:  '.........'

Typ:  '.........'

Prüfzeugnis-Nr.:  '.........'

Birke-Multiplexplatte, Lochung 16/16/8 mm, 414 - 576 mm

Angebotenes Fabrikat:  '.........'

Typ:  '.........'

Prüfzeugnis-Nr.:  '.........'

Birke-Multiplexplatte, Lochung 16/16/5 mm, 414 - 576 mm

Angebotenes Fabrikat:  '.........'

Typ:  '.........'

Prüfzeugnis-Nr.:  '.........'

Birke-Multiplexplatte, Schlitzung S29 N3, 414 - 576 mm

Angebotenes Fabrikat:  '.........'

Typ:  '.........'

Prüfzeugnis-Nr.:  '.........'

Birke-Multiplexplatte, Schlitzung S13 N3, 414 - 576 mm

Angebotenes Fabrikat:  '.........'

Typ:  '.........'

Prüfzeugnis-Nr.:  '.........'

Eine Kopie der Prüfzeugnisse für jeden oben
angeführten Wandverkleidungsbelag, ausgestellt
von einem öffentlich-rechtlichen, akkreditierten
Prüfinstitut wie der MPA Stuttgart ist dem
Angebot beizufügen.

Prallwandsysteme mit Elastikkomponenten aus Schäumen
oder geklebte Systeme sind
aufgrund ihrer verminderten Langlebigkeit und
Revisionierbarkeit technisch nicht gleichwertig.

Angebote ohne Prüfzeugnis werden von der Wertung
ausgeschlossen.
Menge: 67,000 m²

**3.02 Akustikdämmung Polyesterfaser 20 mm**
Akustikdämmung, Polyesterfaser 20 mm

Innenwanddämmung als Schall-/Dröhnschutz, bestehend
aus mineralfaserfreiem,
schallabsorbierendem Akustikfilz, hergestellt aus 100%
Polyesterfasern. Farbe schwarz, Dicke
20 mm, Flächengewicht 800 g/m². Baustoffklasse B1
(schwer entflammbar) nach DIN 4102.

Angebotenes Fabrikat:  _______________

Hersteller:  _______________

Zulassungsnummer:  _______________
Menge: 67,000 m²

**3.03 Akustik- und Rieselschutzvlies HT 60**
Akustik- und Rieselschutzvlies

Vollflächige Überdeckungals Zulage zur Vorposition der
vorbeschriebenen Unterkonstruktion mit
Glas-Zellstoffvlies, Farbe schwarz, Flächengewicht 50
g/m². Baustoffklasse B1 (schwer
entflammbar) gemäß DIN 4102.

Angebotenes Fabrikat:  _______________

Hersteller:  _______________

Zulassungsnummer:  _______________
Menge: 67,000 m²

**3.04 Wandverkleidung Birke Multiplex, Birke furniert, B/BB**
Wandverkleidung Birke Multiplex, Birke furniert

Lieferung und Montage einer Wandverkleidung aus
Multiplex-Sperrholzplatten, Holzart Birke,
Verleimqualität AW 100. Äußerste Deckfurnier-Lagen in
der Güteklasse B/BB.

Angebotene Güteklasse Deckfurnier:  ____________

Abmessungen:  Paneelbreite:  2.480 mm
  Paneelhöhe:  414 -
576 mm
  Paneeldicke:  18 mm

Kanten umlaufend gefast.

Befestigung der Paneele durch sichtbare Befestigung,
flächenbündig mit Senkkopf.

Verlegerichtung:  horizontal
Fugenbreite:  < 8 mm
Einbauhöhe:  von OKFFB bis 2.340 mm

Oberfläche wird in gesonderter Position abgerechnet.

Emissionsprüfung:

Da es sich hier um eine Schulturnhalle handelt,
fordert der Nutzer zusätzlich zur
handelsüblichen CE-Kennzeichnung des Plattenmaterials
eine Emissionsprüfung.

Grundlage zur Beurteilung sind die
Zulassungsgrundsätze zur gesundheilichen Bewertung von
Bauprodukten in Innenräumen nach dem
AgBB-Bewertungsschema.

Für das Gesamtsystem Wandbekleidungsplatten, das heißt
Unterkonstruktion, Trägerplatte,
Furnier, Leim, einschließlich der verwendeten
Lackierung ist der Nachweis zur Eignung für die
Verwendung in Innenräumen zu belegen. Der Nachweis ist
durch einen
neutralen Prüfbericht durch eines vom DIBT (Deutsches
Institut für Bautechnik) zugelassenen Prüfinstitutes zu
erbringen.

Anforderungen nach 28 Tagen:
TVOC:  < 1 mg/m³
Anforderung eingehalten?  Ja / Nein __________

Summe SVOC:  < 0,1 mg/m³
Anforderung eingehalten?  Ja / Nein __________

R-Wert:  < 1
Anforderung eingehalten?  Ja / Nein __________

Summe VOC ohne NIK:  < 0,1 mg/m³
Anforderung eingehalten?  Ja / Nein __________

Summe Kanzerogene:  < 0,001 mg/m³
Anforderung eingehalten?  Ja / Nein __________

Formaldehyd:  < 0,120 mg/m³
Anforderung eingehalten?  Ja / Nein __________
Menge: 67,000 m²

**3.05 Akustiklochung 16/16/8 mm**
*** Grundposition ZZ 001.0
Akustiklochung 16/16/8 mm

Zulage zur vorbeschriebenen Wandverkleidung, für
Akustikrundlochung im Lochbild 16/16/8
mm. Perforation der Lochbild-Struktur in geraden
Reihen.

Loch-Durchmesser:  8 mm
Loch-Abstand:  16 mm
Rand-Abstand:  20-40 mm

Für die Halleninnenwandverkleidung werden nur Angebote
gewertet, bei denen mit
Angebotsabgabe auf den Namen des Bieters ausgestellte,
gültige Prüfzeugnisse des
Schallabsorptionsverhaltens beiliegen.

áw  >=  0,80

angebotenes Fabrikat:
'.................................................'

Schallabsorptionswerte des angebotenen Materials nach
DIN EN 354

f (HZ)  125  250  500  1000  2000
4000

ás
'......................................................
................'
  (Vom Bieter zwingend einzutragen)

Datum des Prüfzeugnisses:
'.................................'

Auftrag Nummer:
'.................................................'

ausgestellt durch:
'................................................'

Die akustischen Werte sind auf vorstehender Tabelle
einzutragen und durch einen Prüfbericht
zu belegen.
Menge: 67,000 m²

**3.06 Akustiklochung 16/16/5 mm**
*** Wahlposition ZZ 001.1
Akustiklochung 16/16/5 mm

Zulage zur vorbeschriebenen Wandverkleidung, für
Akustikrundlochung im Lochbild 16/16/5 mm.
Perforation der Lochbild-Struktur in geraden Reihen.

Loch-Durchmesser:  5 mm
Loch-Abstand:  16 mm
Rand-Abstand:  20-40 mm

Für die Halleninnenwandverkleidung werden nur
Angebote gewertet, bei denen mit Angebotsabgabe
auf den Namen des Bieters ausgestellte, gültige
Prüfzeugnisse des Schallabsorptionsverhaltens
beiliegen.

áw  >=  0,45

angebotenes Fabrikat:
'...........................................'

Schallabsorptionswerte des angebotenen Materials
nach DIN EN 354

f (HZ)  125  250  500  1000  2000
4000

ás
'......................................................
...........'
  (Vom Bieter zwingend einzutragen)

Datum des Prüfzeugnisses:
'............................'

Auftrag Nummer:
'.............................................'

ausgestellt durch:
'.............................................'

Die akustischen Werte sind auf vorstehender Tabelle
einzutragen und durch einen Prüfbericht zu belegen.
Menge: 67,000 m²

**3.07 Ansenken der Lochung**
*** Grundposition ZZ 002.0
Ansenken der Lochung

Mehrpreis für das Ansenken der Lochung der
Vorpostion mit einer Fase von 1 mm.
Menge: 67,000 m²

**3.08 Wandverkleidung Birke Multiplex, Lamellenplatte S29 N3**
*** Wahlposition ZZ 002.1
Wandverkleidung Birke Multiplex,
Lamellenplatte S29 N3

Lieferung und Montage einer Wandverkleidung mit
Multiplex-Sperrholzplatten, Holzart Birke, als
Zulage, wie in Vorposition beschrieben.

Stegbreite:  29 mm
Nutbreite:  3 mm

Alle vorderseitigen Kanten sind zu runden oder mit
einer Fase zu versehen.

Für die Halleninnenwandverkleidung werden nur Angebote
gewertet, bei denen mit
Angebotsabgabe gültige Prüfzeugnisse des
Schallabsorptionsverhaltens beiliegen.

áw  >=  0,55

angebotenes Fabrikat:
'...............................................'

Schallabsorptionswerte des angebotenen Materials nach
DIN EN 354

f (HZ)  125  250  500  1000  2000
4000

ás
'......................................................
...............'
  (Vom Bieter zwingend einzutragen)

Datum des Prüfzeugnisses:
'.................................'

Auftrag Nummer:
'.................................................'

ausgestellt durch:
'.................................................'

Die akustischen Werte sind auf vorstehender Tabelle
einzutragen und durch einen Prüfbericht
zu belegen.
Menge: 67,000 m²

**3.09 Belegung Tür- und Torelemente**
Belegung Tür- und Torelemente

Zulage für Tür- und Torbelegung sowie Belegungder
Klappen und Bühnenelemente mit
Holzpaneelen, wie in den Vorpositionen beschrieben.
Menge: 29,000 m²

**3.10 Ausgleichspaneele**
Ausgleichspaneele

Zulage zur Wandverkleidung für die Herstellung von
Ausgleichspaneelen /-platten, um ein gleichmäßiges,
fortlaufendes Fugenbild zu erzielen.

Die Leistung umfasst:

- Passschnitte durch Schmälern und Angleichen
  der Paneele bzw. Platten in die erforderliche
  Sonderbreite
- Runden der angeschnittenen Längs- / Stirnkanten
- Oberflächenbehandlung der angeschnittenen
  Längs- / Stirnseiten.
Menge: 1,000 psch

**3.11 Sockelprofil Plattenmaterial**
Sockelprofil

Zulage für unteres Sockel-Abschlussprofil.
Profilquerschnitt bis 100 x 19 mm. Material mit
Kantenbearbeitung wie vorbeschriebene
Wandverkleidung. Längskanten im Radius
von 5 mm gerundet.

Hinweis: Es ist eine separate Anfahrt für die
Montage der Sockelleiste, nach Fertigstellung des
Sportbodens, notwendig.
Menge: 35,000 m

**3.12 Sockeldichtung**
Sockeldichtung

Zulage zu Sockelbrett für eine elastische
Bodenanschlussdichtung. Die Dichtung muss alle
Bodenbewegungen schwallwasserdicht ausgleichen.

Richtfabrikat:  Würth

Angebotenes Fabrikat:  _______________
Menge: 28,000 m

**3.13 Ausschnitte bis 0,10 m²**
Ausschnitte bis 0,10 m²

Herstellen von Ausschnitten in der Wandverkleidung
in rechteckiger Form, Ausschnittgröße bis 0,10 m².
Menge: 10,000 Stüc

**3.14 Ausschnitte bis 0,25 m²**
Ausschnitte bis 0,25 m²

Herstellen von Ausschnitten in der Wandverkleidung
in rechteckiger Form, Ausschnittgröße bis 0,25 m².
Menge: 1,000 Stüc

**3.15 Ausschnitte bis 0,50 m²**
Ausschnitte bis 0,50 m²

Herstellen von Ausschnitten in der Wandverkleidung
in rechteckiger Form, Ausschnittgröße bis 0,50 m².
Menge: 1,000 Stüc

**3.16 Ausschnitte bis 1,00 m²**
Ausschnitte bis 1,00 m²

Herstellen von Ausschnitten in der Wandverkleidung
in rechteckiger Form, Ausschnittgröße bis 1,00 m².
Menge: 2,000 Stüc

**3.17 Ausschnitte rund, 100 mm**
Ausschnitte rund, 100 mm

Herstellen von Ausschnitten in der Wandverkleidung
in runder Form, Ausschnittgröße bis d = 100 mm.
Menge: 5,000 Stüc

**3.18 Ausschnittverstärkung**
Ausschnittverstärkung

Zulage für Ausschnittverstärkung mit hinterlegter
Montageplatte für Hohlwanddosen, schwarz lackiert.
Menge: 10,000 Stüc

**3.19 Ausklinkungen bei Paneelen**
Ausklinkungen bei Paneelen

Zulage zu Wandverkleidung für Herstellen von
Ausklinkungen der Paneel-Verkleidungsplatten im
Bereich der Ausbauelemente wie Tor-, Tür- und
Fensteranlagen, etc.
Menge: 2,000 Stüc

**3.20 Oberflächenbehandlung Farbton natur**
Oberflächenbehandlung Farbton natur

Oberflächenbehandlung der oben beschriebenen
Wandverkleidungen, Abrollbretter,
Leibungsverkleidungen etc., mit Lack der Brandschutzklasse
schwer entflammbar, incl. aller
notwendigen
Holz- und Lackzwischenschliffe.

Lack, schwer entflammbar auf Wasserbasis nach DIN 4102
- B1, gemäß
allgemeinem
bauaufsichtlichem Prüfzeugnis.

Farbton:  natur

Anforderungsprofil:

- Geeignet für mechanische Beanspruchung entsprechend
Beanspruchungsgruppe 4
gemäß
  DIN 68861 Teil 4
- Chemiebeständigkeit gemäß DIN 68861-1B
- Zulassung für Kinderspielzeug EN 71-3
- Speichel- und Schweißechtheit gemäß DIN 53160 Teil 1
und Teil 4
- Frei von löslichen Schwermetallen
- Schwerentflammbar gemäß DIN 4102 - B1

Schaumbildende Lacke sind wegen der zu geringen
mechanischen
Beanspruchbarkeit nicht zugelassen.
Angebote mit schaumbildenden Lacken werden von der
Wertung ausgeschlossen.

Angebotenes Fabrikat:  _________________

Typ:  _________________

Prüfzeugnis-Nr.:
_________________

Das allgemeine, bauaufsichtliche Prüfzeugnis ist
dem Angebot beizulegen.
Menge: 67,000 m²

**3.21 Oberflächenbehandlung Farbton natur, Rückseite**
Oberflächenbehandlung Farbton natur,
Plattenrückseite

Oberflächenbehandlung der beschriebenen
Wandbekleidungen, Abrollbretter,
Leibungsverkleidungen, etc., auf der Plattenrückseite,
mit demselben Lacksystem
wie auf der Frontseite.

Farbton:  natur

Die rückseitige Lackierung ist notwendig um erhöhte,
bzw. ungleichmäßige
Feuchtigkeitsaufnahme und somit Plattenverzug zu
verhindern.
Menge: 67,000 m²

**3.22 Zulage Oberflächenbehandlung farbig**
Zulage Oberflächenbehandlung farbig

Zulage zu vor beschriebener Oberflächenbehandlung für
zusätzliche
Farbbehandlung.

Farbton:  Standard-Farbpalette

Angebotenes Fabrikat:  _________________

Typ:  _________________
Menge: 67,000 m²

**3.23 Kantenbehandlung**
Oberflächenbehandlung Kanten

Zulage für umlaufende Kantenbearbeitung.

Die Leistung umfasst:

- Feinschliff der Schnittkanten
- Oberflächenbehandlung aller Kanten der
  Bekleidungspaneele im Farbton der
  Ansichtsfläche.
Menge: 1,000 psch

**3.24 Muster-Wandverkleidung**
Muster-Wandverkleidung
Anfertugen von Mustern der Wandverkleidung Birke
Muktiokex,
Birke furniet mit verschiedenen Oberflächen
Menge: 3,000

### 4 Sporthallen Einbauelemente

#### 4.1 Sporthallen - Geräteraumtore

**4.1.01 Sporthallentor**
Sporthallentor

Sporthallentore ballwurfsicher nach DIN 18032 zum
Abschluss der Geräteräume, wie in den
technischen Vorbemerkungen beschrieben.

Verbleibende Flächen oberhalb und neben dem Tor werden
als Zargenverbreiterung bestehend
aus einer Stahlrohrkonstruktion ausgeführt.

Rohbauöffnung
B x H =  4450 x 2.480 mm

Einbautiefe:  100 mm

Sporthallentore ausgerüstet mit einem
Gegengewichtsbeschlag mit senkrechten und
waagerechten Führungsschienen.

Tore mit einem Gewichtsausgleich über seitliche Federn
oder über eine oben liegende Torsionsfederwelle gelten als nicht gleichwertig.

Torsysteme bei denen Laufschienen und Torzarge aus
einem Stück bestehen, die
Gleiter als Ersatz für Laufrollen haben, sowie
einrastende Absturzsicherungen, gelten
aufgrund der geringeren Laufruhe, höheren
Geräuschentwicklung und größerem Verschleiß
nicht als gleichwertig.

Turnhallenmuschelgriff versenkt liegend,
großformatig B x H = 210 x 270 mm in Edelstahl,
Schalentiefe 42 mm, Fabrikat Heusser oder
gleichwertig.

verbleibende lichte Durchgangsbreite

= ca. '.........' mm (vom Bieter einzutragen)

verbleibende lichte Durchgangshöhe

= ca. '.........' mm (vom Bieter einzutragen)

Verkleidung hallenseitig:
Vorgerichtet für eine bauseitige Verkleidung mit max.
12 kg pro m² betragen. Eine rückseitige
Verkleidung wird nicht aufgebracht.

Nach Aufbringen der bauseitigen Verkleidung muss
nochmals eine Nachstellung der
Gegengewichte und eine Feineinstellung der
Geräteraumtore erfolgen. Hierfür ist ein
zusätzlicher Montageeinsatz mit einer separaten
Anfahrt erforderlich. Die Kosten
hierfür müssen in die Einheitspreise eingerechnet
werden und werden nicht extra vergütet.

Zwingende Bieterangabe, u.a. zur Erstprüfung
nach DIN EN 13241-1

angebotenes Fabrikat / Typ:
'..........................'

Fabrikat/Typ
der Absturzsicherung:
'...................................'

Systeme, die auf Verklemmen oder Verkanten der
Torflügel basieren, sind nicht zugelassen.

Prüfbericht Nr.:
'.............................................'

Prüfstelle:
'.............................................'

liegt dem Angebot eine Kopie des
Prüfberichtes der Erstprüfung
bei? (Ja/Nein):
'.................................'

CE-Zertifizierung erfolgt? (Ja/Nein):
'............'

liegt dem Angebot eine Abbildung der
CE-Kennzeichnung bei? (Ja/Nein):
'...............'

Durchmesser der Drahtseile (in mm):
'.............'

Anmerkung:
Alle oben abgefragten Angaben müssen vom Bieter
vollständig ausgefüllt, alle geforderten
Nachweise müssen dem Angebot in prüffähiger Form
beigefügt
werden. Angebote ohne vollständige Angaben und
Nachweise werden von der Wertung
ausgeschlossen.

Torelemente herstellen, frei Baustelle liefern und
gebrauchsfertig einschließlich aller
erforderlichen Anschlüsse dauerhaft montieren.

angebotenes Fabrikat / Typ:
'.................................'
  (vom Bieter einzutragen)
Menge: 2,000 Stüc

**4.1.02 Hinterzargenbeschlag**
Hinterzargenbeschlag

Zulage zu vor beschriebenen Geräteraumtoren
für Hinterzargenbeschlag.
Das Torblatt liegt in geöffnetem Zustand hinter
dem oberen Blendrahmen.

Angebotenes Fabrikat / Typ: ___________________
  (vom
Bieter einzutragen)
Menge: 2,000 Stüc

**4.1.03 Elastikfunktion Sporthallentor**
Elastikfunktion Sporthallentor

Zulage zu den Sporthallentoren für das Ausrüsten der
hallenseitigen Torflächen mit
flächenelastischer Prallwandfunktion, geprüft nach der
DIN 18032-7, vorgerichtet für eine
aufzubringende Verkleidung aus
Birke Multiplex.

Der Torflügel und die Torblendrahmen müssen so
vorbereitet werden, dass die Verkleidung
direkt, ohn zusätzliche Unterkonstruktion, sichtbar
aufgeschraubt werden kann.

Fugen, durch die man in die Prallwandkonstruktion
sehen kann, müssen durch geeignete
Metallabschlussprofile verdeckt werden.

Der Kraftabbau muss bei den Torflügeln und
Torblendrahmen über Stahl-Druckfedern oder
gleichwertige,stabile Bauteile ausgeführt werden.

Birke Multiplexplatte geschlossen, 414 - 576 mm

Fabrikat/Typ:  _______________

Prüfnummer:  _______________

Prüfinstitut:  _______________

Kraftabbau KA55: __________% (gefordert min. 60%)

KraftabbauKA22:  __________% (gefordert min. 60%)

Ballwurfsicherheit: __________________________

kraftabbauende
Bauteile:  __________________________

Birke-Multiplexplatte, Lochung 16/16/8 mm, 414 - 576 mm

Fabrikat/Typ:  _______________

Prüfnummer:  _______________

Prüfinstitut:  _______________

Kraftabbau KA55: __________% (gefordert min. 60%)

KraftabbauKA22:  __________% (gefordert min. 60%)

Ballwurfsicherheit: __________________________

kraftabbauende
Bauteile:  __________________________

Birke-Multiplexplatte, Lochung 16/16/5 mm, 414 - 576 mm

Fabrikat/Typ:  _______________

Prüfnummer:  _______________

Prüfinstitut:  _______________

Kraftabbau KA55: __________% (gefordert min. 60%)

KraftabbauKA22:  __________% (gefordert min. 60%)

Ballwurfsicherheit: __________________________

kraftabbauende
Bauteile:  __________________________

Birke-Multiplex, Lamellenplatte S29 N3 mm, 414 - 576 mm

Fabrikat/Typ:  _______________

Prüfnummer:  _______________

Prüfinstitut:  _______________

Kraftabbau KA55: __________% (gefordert min. 60%)

KraftabbauKA22:  __________% (gefordert min. 60%)

Ballwurfsicherheit: __________________________

kraftabbauende
Bauteile:  __________________________

Birke-Multiplex, Lamellenplatte S13 N3 mm, 414 - 576 mm

Fabrikat/Typ:  _______________

Prüfnummer:  _______________

Prüfinstitut:  _______________

Kraftabbau KA55: __________% (gefordert min. 60%)

KraftabbauKA22:  __________% (gefordert min. 60%)

Ballwurfsicherheit: __________________________

kraftabbauende
Bauteile:  __________________________

Anmerkung:
Alle oben abgefragten Angaben müssen vom Bieter
vollständig ausgefüllt, alle geforderten
Nachweise müssen dem Angebot in prüffähiger Form
beigefügt
werden. Angebote ohne vollständige Angaben und
Nachweise werden von der Wertung
ausgeschlossen.
Menge: 2,000 Stüc

#### 4.2 Wartung Geräteraumtore

**4.2.01 Wartungskosten für 4 Jahre**
Wartungskosten

für vierJahre der Gewährleistung als
Festbetrag, entsprechend Wartungsvertrag.

Ein Muster des Wartungsvertrages ist dem Angebot
beizulegen.
Menge: 1,000 psch

**4.2.02 Wartungskosten 5. Jahr**
Wartungskosten im Folgejahr - 5. Jahr

Leistungen entsprechend Wartungsvertrag.
Menge: 1,000 psch

#### 4.3 Sporthallen-Innentüren 1-flg.

**4.3.01 Sporthallen-Innentür 1-flg.**
Sporthallen-Innentür 1-flg.

Konstruktion wie in den technischen Vorbemerkungen
beschrieben.

Verbleibende Flächen oberhalb des Türblattes werden
als Zargenverbreiterung bestehend aus
einer Stahlrohrkonstruktion ausgeführt.

Größe B/H = 1.000 / 2.070 mm

Turnhallenmuschelgriff versenkt liegend,
großformatig B x H = 210 x 270 mm in Edelstahl,
Schalentiefe 42 mm,
Fabrikat:
...................................................

Verkleidung hallenseitig:
Verkleidung mit 18 mm dickem, 11-fach wasserfest
verleimten Sperrholz, vorgerichtet für die
Aufdoppelung aus Prallwandmaterial.

Verkleidung hallengegenseitig:
Verkleidung mit 16 mm dicker MDF-Feinspanplatte,
verdeckt befestigt, vorgerichtet für einen bauseitigen
deckenden Anstrich.

Türelemente herstellen, frei Baustelle liefern und
gebrauchsfertig einschl. aller erforderlichen
Anschlüsse dauerhaft montieren.

angebotenes
Fabrikat/Typ: _____________________________
  (vom Bieter einzutragen)
Menge: 2,000 Stüc

**4.3.02 Lichtausschnitt rechteckig rahmenlos**
Lichtausschnitt rechteckig rahmenlos

Zulage zur Sporthallenzugangstür für einen
Lichtausschnitt, festverglast mit mind. 8 mm dickem
Einscheiben-Sicherheitsglas.

Abmessung B/H = 400 / 1.200 mm

Hergestellt aus Rechteck- bzw. Anschlagprofilrohren.
Lichtausschnitt als ballwurfsichere Fensterkonstruktion
nach DIN 18032, innerhalb der Sporthallentür in
flächenbündiger Ausführung auf der Hallenseite.

Lichtausschnitt bestehend aus:

Fensterzarge als 4-seitig umlaufender
Metallprofilrahmen
mit Gegenzarge. Fensterrahmen aus Metallwinkel-
Hohlprofil, Glashalteleisten.

Ausführung aller sichtbaren Metallrahmenteile in
Aluminium
eloxiert, im Farbton schwarz, E6/C35.

Ballwurfsichere Verglasung mit
Einscheiben-Sicherheitsglas
(ESG-Glas), Dicke > 8 mm, Fabrikat Delodur oder
gleichwertig.

Die ballwurfsichere Glasscheibe wird hallenseitig auf
eine
maximal 30 mm breite Auflage / Fenstertragrahmen aus
Metall geklebt. Die Verklebung muss in optisch
ansprechender Form ausgeführt sein, oder es muss der
Scheibenrand auf die Rahmenbreite von maximal 30 mm
umlaufend mit einer schwarzen Beschichtung aus Emaille
versehen werden.

Eine sichtbare Verschraubung der Scheiben ist nicht
zulässig. Hallenseitig tritt nur die Scheibe in
Erscheinung,
es dürfen keine Metall- oder Rahmenteile sichtbar sein.

Verklebung von Glas und Metallprofil nach zugelassenem
System.

Der firmenspezifische Zulassungsnachweis bzw.
Produktionshinweis für die Glasverklebung ist dem
Angebot beizulegen.

angebotenes Fabrikat / Typ:  ____________________
  (vom
Bieter einzutragen)

Angebotenes Klebesystem :  ____________________
  (vom
Bieter einzutragen)

Hersteller Festverglasung :  ____________________
  (vom
Bieter einzutragen)

Lichtausschnitte gebrauchsfertig einschließlich aller
erforderlichen Anschlüsse dauerhaft montieren.
Menge: 2,000 Stüc

**4.3.03 Elastikfunktion Lichtausschnitt**
Elastikfunktion Lichtausschnitt

Zulage zum Lichtausschnitt für Ausrüsten der
hallenseitigen Rahmen- und Glas-Fensterfläche
mit flächenelastischer Prallwandfunktion,durch ein
anerkanntes Prüfinstitut geprüft nach nach
DIN 18032-7.

Die Gesamtfläche, also alle Glas- und
Rahmenprofilbereiche müssen entsprechend
nachgiebig ausgebildet sein.

Fugen, durch die man in die Prallwandkonstruktion
sehen kann, müssen aus Verletzungsgründen durch
geeignete Metallabschlussprofile verdeckt werden.

Der Kraftabbau muss bei den Lichtausschnitten über
Stahl-Druckfedern oder gleichwertige stabile
Bauteile ausgeführt werden.

Fabrikat/Typ:  _______________

Prüfnummer:  _______________

Prüfinstitut:  _______________

Kraftabbau KA55: __________% (gefordert min. 60%)

KraftabbauKA22:  __________% (gefordert min. 60%)

Ballwurfsicherheit: __________________________

kraftabbauende
Bauteile:  __________________________

Anmerkung:
Alle oben abgefragten Angaben müssen vom Bieter
vollständig ausgefüllt, alle geforderten Nachweise
müssen dem Angebot in prüffähiger Form beigefügt
werden. Angebote ohne vollständige Angaben und
Nachweise werden von der Wertung ausgeschlossen.
Menge: 2,000 Stüc

**4.3.04 Elastikfunktion Sporthalleninnentür 1-flg.**
Elastikfunktion Sporthallenzugangstür 1-flg.

Zulage zur Sporthallenzugangstür 1-flg. für das
Ausrüsten der hallenseitigen Türflächen mit
flächenelastischer Prallwandfunktion, durch ein
anerkanntes Prüfinstitut geprüft nach DIN 18032-7,
vorgerichtet für eine bauseits aufzubringende
Holzpaneelverkleidung.

Die Türflügel und die Türblendrahmen müssen so
vorbereitet werden, dass die Verkleidung direkt,
ohne zusätzliche Unterkonstruktion, sichtbar
aufgeschraubt werden kann.

Fugen, durch die man in die Prallwandkonstruktion
sehen kann, müssen durch geeignete
Metallabschlussprofile verdeckt werden.

Birke Multiplexplatte geschlossen, 414 - 576 mm

Fabrikat/Typ:  _______________

Prüfnummer:  _______________

Prüfinstitut:  _______________

Kraftabbau KA55: __________% (gefordert min. 60%)

KraftabbauKA22:  __________% (gefordert min. 60%)

Ballwurfsicherheit: __________________________

kraftabbauende
Bauteile:  __________________________

Birke-Multiplexplatte, Lochung 16/16/8 mm, 414 - 576 mm

Fabrikat/Typ:  _______________

Prüfnummer:  _______________

Prüfinstitut:  _______________

Kraftabbau KA55: __________% (gefordert min. 60%)

KraftabbauKA22:  __________% (gefordert min. 60%)

Ballwurfsicherheit: __________________________

kraftabbauende
Bauteile:  __________________________

Birke-Multiplexplatte, Lochung 16/16/5 mm, 414 - 576 mm

Fabrikat/Typ:  _______________

Prüfnummer:  _______________

Prüfinstitut:  _______________

Kraftabbau KA55: __________% (gefordert min. 60%)

KraftabbauKA22:  __________% (gefordert min. 60%)

Ballwurfsicherheit: __________________________

kraftabbauende
Bauteile:  __________________________

Birke-Multiplex, Lamellenplatte S29 N3 mm, 414 - 576 mm

Fabrikat/Typ:  _______________

Prüfnummer:  _______________

Prüfinstitut:  _______________

Kraftabbau KA55: __________% (gefordert min. 60%)

KraftabbauKA22:  __________% (gefordert min. 60%)

Ballwurfsicherheit: __________________________

kraftabbauende
Bauteile:  __________________________

Birke-Multiplex, Lamellenplatte S13 N3 mm, 414 - 576 mm

Fabrikat/Typ:  _______________

Prüfnummer:  _______________

Prüfinstitut:  _______________

Kraftabbau KA55: __________% (gefordert min. 60%)

KraftabbauKA22:  __________% (gefordert min. 60%)

Ballwurfsicherheit: __________________________

kraftabbauende
Bauteile:  __________________________

Anmerkung:
Alle oben abgefragten Angaben müssen vom Bieter
vollständig ausgefüllt, alle geforderten Nachweise
müssen dem Angebot in prüffähiger Form beigefügt
werden. Angebote ohne vollständige Angaben und
Nachweise werden von der Wertung ausgeschlossen.
Menge: 2,000 Stüc

**4.3.05 Panikschloss 1-flg.**
Paniksystem 1-flg.

Zulage zur vorherigen 1-flg. Sporthallentür  für ein
Panik-Einsteckschloss für 1-flg. Türen.
Fabrikat BKS oder gleichwertig, liefern und in die
Tür einbauen.

angebotenes Fabrikat / Typ: __________________
  (vom
Bieter einzutragen)

Bestandteil des Paniksystems ist auch ein
hallenseitiger Turnhallenmuschelgriff versenkt liegend,
großformatig B x H =  270 x 210 mm in Edelstahl,
Schalentiefe 42 mm nach DIN EN 179 für
Notausgangstüren entsprechend den technischen
Vorbemerkungen, Fabrikat Heusser oder gleichwertig.

angebotenes Fabrikat / Typ: __________________
  (vom
Bieter einzutragen)
Menge: 2,000 Stüc

**4.3.06 Verkleidung Hallengegenseite Resopal, 1-flg.**
Verkleidung Hallengegenseite Resopal, 1-flg.

Zulage zur Sporthallenzugangstür 1-flg. für
veränderte Verkleidung der Hallengegenseite:

Verkleidung mit einer 16 mm starken, beidseitig
kunststoffbeschichteten Spanplatte, Fabrikat
RESOPAL o. glw., Dekor nach Wahl des
Auftraggebers.

Spanplatte beschichtet mit HPL-Schichtstoff mit
einer Stärke von mindestens 0,5 mm. Melamin-
oder CPL-Schichtstoffe gelten nicht als technisch
gleichwertig.

Der Kantenschutz erfolgt durch PVC-Kantenum-
leimer in gleicher Farbe wie der HPL-Schichtstoff.
Die Befestigung darf nur verdeckt vorgenommen
werden.

angebotenes Fabrikat / Typ: ___________________
  (vom
Bieter einzutragen)
Menge: 2,000 Stüc

**4.3.07 Verkleidung Türrahmen Hallengegenseite 1flg.**
Verkleidung Türrahmen Hallengegenseite, 1-flg.

Verkleidung des außenseitigen Türrahmens
der 1-flg. Sporthallentür.

Verkleidung mit einer 16 mm starken, beidseitig
kunststoffbeschichteten Spanplatte, Fabrikat
RESOPAL o. glw., Dekor nach Wahl des
Auftraggebers.

Spanplatte beschichtet mit HPL-Schichtstoff mit
einer Stärke von mindestens 0,5 mm. Melamin-
oder CPL-Schichtstoffe gelten nicht als technisch
gleichwertig.

Der Kantenschutz erfolgt durch PVC-Kantenum-
leimer in gleicher Farbe wie der HPL-Schichtstoff.
Die Befestigung darf nur verdeckt vorgenommen
werden.

angebotenes Fabrikat / Typ: ___________________
  (vom
Bieter einzutragen)
Menge: 2,000 Stüc

**4.3.08 Obentürschließer 1-flg.**
Obentürschließer

Zulage zur Sporthallentür für Gleitschienen-Obentür-
schließer für 1-flg. Türen Fabrikat:

(Standardausführung), silberfarbig elox.,
liefern und an den 1-flg. Türen montieren.

angebotenes Fabrikat/Typ: ___________________
  (vom Bieter
einzutragen)
Menge: 2,000 Stüc

**4.3.09 Obentürschließer 1-flg. verdeckt**
*** Bedarfsposition ohne GB
Obentürschließer

Zulage für innenliegenden
Gleitschienen-Obentürschließer,
Fabrikat:

 Verdeckter Einbau (Standardausführung), liefern und
innerhalb der Türflügel und der
Türblendrahmen montieren.

angebotenes Fabrikat / Typ:
'........................................'
  (vom
Bieter einzutragen)
Menge: 2,000 Stüc

**4.3.10 Bodentürstopper**
Türstopper

Zulage zu vor beschriebenen Sporthallen-Zugangstüren
für Lieferung von Türstoppern zur bauseitigen Montage
in schwerer Ausführung, in der Farbe Silber.

Fabrikat / Typ:

Angebotenes Fabrikat:  ______________________
Menge: 2,000 Stüc

**4.3.11 Wandtürstopper**
*** Bedarfsposition ohne GB
Wandtürstopper

Zulage zu vor beschriebenen Bodentürstoppern
für Lieferung zur bauseitigen Montage von Wandtürstoppern in schwerer Ausführung, in der Farbe Silber.

Geeignete Konsolen sind ebenfalls mitzuliefern.

Fabrikat / Typ:

Angebotenes Fabrikat:
'......................................'
Menge: 1,000 Stüc

#### 4.4 Sporthallen - Regieraumfenster

**4.4.01 Sporthallen-Regieraumfenster eckig**
Sporthallen-Regieraumfenster eckig

Einbau in Kastenzarge

Kastenzarge, 4-seitig umlaufend, mittels Stahlstützen
verstärkt,
erforderlich für große Einbautiefe, als Zulage zu
nachfolgendem Fensterlement

Abmessung LB x LH  1000 x 1250 mm
Einbautiefe  150 mm

Leistung bestehend aus:
- Tragkonstruktion als geschweißte Rahmenkonstruktion
aus
Stahlprofilrohr ca. 40/40/2 mm bzw. entsprechend der
statischen Erfordernis oder
Holzrhamenkonstruktion mit am Rahmen angebrachten
Befestigungswinkel 90/90/3 mm,
am Mauerwerk montiert

-umlaufende Verstärkung der Kastenzarge im vorderen
Beeich mittels 2 Stück Stahlstützen und
1 Stück Stahlquerriegel, verschweißt oder verschraubt,
mit Diagonalstreben an STB-Rückwand
befestigt.
Dimensionen entsprechend der statischen Erfordernis.

- Fichte-Massivholzriegeln

-flurseitiger Belegung der rahmenkonstruktion mit
HPL-beschichteter Spanplatte. 19 mm dick in
gleicher Ausführung wie die rückseitige Türaufdopplung.

Sporthallen-Fensterelement, festverglast, Konstruktion
wie in den technischen
Vorbemerkungen beschrieben.

Rohbauöffnung eckig, B/H = 1000x1.250 mm

Hergestellt aus Rechteck- bzw. Anschlagprofilrohren.

Zusätzliches, Profil vor Mauerwerk aber hinter der
Scheibe, Scheibe durchgehend.

Sporthallenfenster als ballwurfsichere
Fensterkonstruktion nach DIN 18032, innerhalb der
Wandabwicklung in flächen-bündiger Ausführung auf der
Hallenseite.

Regieraumfenster bestehend aus:

Auszugfeste Befestigung an der Rohwand, mittels für
den jeweiligen Befestigungsgrund
geeigneten und zugelassenen Verbindungsmitteln wie
Rahmendübeln, Schwerlastankern,
Injektionsankern, etc.

Fensterzarge als umlaufender Metallprofilrahmen.

Ausführung aller sichtbaren Metallrahmenteile in
Aluminium
eloxiert, im Farbton schwarz, E6/C35.

Ballwurfsichere Verglasung mit
Einscheiben-Sicherheitsglas
(ESG-Glas), Dicke > 8 mm, Fabrikat:

Die ballwurfsichere Glasscheibe wird hallenseitig auf
eine maximal 30 mm breite Auflage /
Fenstertragrahmen aus
Metall geklebt. Die Verklebung muss in optisch
ansprechender Form ausgeführt sein, oder es
muss der
Scheibenrand auf die Rahmenbreite von maximal 30 mm
umlaufend mit einer schwarzen
Beschichtung aus Emaille versehen werden.

Eine sichtbare Verschraubung der Scheiben ist nicht
zulässig. Hallenseitig tritt nur die Scheibe in
Erscheinung, es dürfen keine Metall- oder
Rahmenteile sichtbar sein.

Verklebung von Glas und Metallprofil nach zugelassenem
System.

Der firmenspezifische Zulassungsnachweis bzw.
Produktionshinweis für die Glasverklebung ist
dem
Angebot beizulegen.

angebotenes Fabrikat / Typ:  ____________________
  (vom
Bieter einzutragen)

Angebotenes Klebesystem :  ____________________
  (vom
Bieter einzutragen)

Hersteller Festverglasung :  ____________________
  (vom
Bieter einzutragen)

Fensterelemente herstellen, frei Baustelle liefern und
gebrauchsfertig einschließlich aller erforderlichen
Anschlüsse dauerhaft montieren.

Einbau in Kastenzarge

Kastenzarge, 4-seitig umlaufend, mittels Stahlstützen
verstärkt,
erforderlich für große Einbautiefe, als Zulage zu
nachfolgendem Fensterlement
Menge: 2,000 Stüc

**4.4.02 Elastikfunktion Regieraumfenster**
Elastikfunktion Regieraumfenster

Ausrüsten der hallenseitigen Glas- und
Abdeckprofilflächen mit flächenelastischer
Prallwandfunktion, durch ein anerkanntes Prüfinstitut
geprüft nach nach DIN 18032-7.

Die Gesamtfläche, also alle Glas- und
Abdeckprofil-Bereiche muss entsprechend
nachgiebig sein.

Fugen, durch die man in die Prallwandkonstruktion
sehen kann,  müssen  aus Gründen der
Verletzungsgefahr durch geeignete
Abschlussprofile verdeckt werden.

Fabrikat/Typ  : __________________________

Prüfnummer  : __________________________

Prüfinstitut  : __________________________

Kraftabbau KA55  : ______% (gefordert min. 60%)

Kraftabbau KA22  : ______% (gefordert min. 60%)

Ballwurfsicherheit  : __________________________

kraftabbauende Bauteile : _____________________

Anmerkung:
Alle oben abgefragten Angaben müssen vom Bieter
vollständig ausgefüllt, alle geforderten Nachweise
müssen dem Angebot in prüffähiger Form beigefügt
werden. Angebote ohne vollständige Angaben und
Nachweise werden von der Wertung ausgeschlossen.
Menge: 2,000 Stüc

**4.4.03 Leibungsverkleidung Regieraumfenster**
Leibungsverkleidung Fenster

Hallengegenseitige Leibungsverkleidung der Fensterleibungen, umlaufend, aus Birke Multiplex 18 mm,
klar lackiert, mit schwarz hinterlegter Schattenfuge
ca. 10 mm zumangrenzenden Mauerwerk.

Die Leibungsverkleidungen sollen flächenbündig mit der
inneren Wandflucht abschließen.

Leibungstiefe: bis 350 mm

Abmessung: Durchmesser 1.070 mm

Leistung, bestehend aus:

1-lagiger Stahl- oder Massivholz-Unterkonstruktion.

Belegung der Unterkonstruktion mit Birke Multiplex
18 mm, klar lackiert.

Hinterlegte Schattenfuge mit schwarzem Kompriband,
ca. 10 mm breit.
Menge: 2,000 Stüc

#### 4.5 Sporthallenklappen

**4.5.01 Sportgeräteklappe**
Sportgeräteklappe, 1-flg., 110 Grad

Sportgeräteklappe vor bauseitiger Nische.

Größe B/H = ca. 500 / 2750 mm

Darüber offen um Seile/Ketten einführen zu können

Hergestellt als Stahlkonstruktion aus Rechteck-,
bzw. Anschlagprofilrohren.

Die Tür öffnet zur Hallenseite.

Beschläge:
- 2 Anschweißbänder
- Öffnungswinkel 110 Grad
- Riegelschloss für Stahlrahmentüren, schwere
Ausführung
- Hallenseitig Muschelgriff 70 x 70 mm, FSB 4204
  o. glw.
- Rückwand aus Material der Wandverkleidung
  ca. 500 x 2750 mm.
- 3-seitige Leibung bis 150 mm als Abschluß zur
  Prallwandunterkonstruktion aus Material der Wandverkleidung.

Fertige Oberflächenbehandlung aller Stahlteile durch
farbige Lackierung oder Pulverbeschichtung im RAL-
Farbton 7016.

Oberflächenbehandlung von Leibungen und Rückwand
wird in separater Position abgerechnet.

Drehtürelement herstellen, liefern und gebrauchsfertig einschließlich aller Anschlüsse montieren.

angebotenes Fabrikat/Typ: ___________________
  (vom
Bieter einzutragen)
Menge: 2,000 Stüc

**4.5.02 Elastikfunktion Sportgeräteklappe**
Elastikfunktion Sporthallenklappe

Zulage zur Sporthallenklappe 1-flg. für das
Ausrüsten der hallenseitigen Klappenflächen mit
flächenelastischer Prallwandfunktion, durch ein
anerkanntes Prüfinstitut geprüft nach der
DIN 18032-7, vorgerichtet für eine bauseits
aufzubringende Holzpaneelverkleidung.

Der Kraftabbau muss bei den Türen über Stahl-
Druckfedern oder gleichwertige, stabile Bauteile
ausgeführt werden.

Gummipads oder ähnliche Baustoffe gelten nicht
als gleichwertig.

Birke Multiplexplatte geschlossen, 414 - 576 mm

Fabrikat/Typ:  _______________

Prüfnummer:  _______________

Prüfinstitut:  _______________

Kraftabbau KA55: __________% (gefordert min. 60%)

KraftabbauKA22:  __________% (gefordert min. 60%)

Ballwurfsicherheit: __________________________

kraftabbauende
Bauteile:  __________________________

Birke-Multiplexplatte, Lochung 16/16/8 mm, 414 - 576 mm

Fabrikat/Typ:  _______________

Prüfnummer:  _______________

Prüfinstitut:  _______________

Kraftabbau KA55: __________% (gefordert min. 60%)

KraftabbauKA22:  __________% (gefordert min. 60%)

Ballwurfsicherheit: __________________________

kraftabbauende
Bauteile:  __________________________

Birke-Multiplex, Lamellenplatte S29 N3 mm, 414 - 576 mm

Fabrikat/Typ:  _______________

Prüfnummer:  _______________

Prüfinstitut:  _______________

Kraftabbau KA55: __________% (gefordert min. 60%)

KraftabbauKA22:  __________% (gefordert min. 60%)

Ballwurfsicherheit: __________________________

kraftabbauende
Bauteile:  __________________________

Birke-Multiplex, Lamellenplatte S13 N3 mm, 414 - 576 mm

Fabrikat/Typ:  _______________

Prüfnummer:  _______________

Prüfinstitut:  _______________

Kraftabbau KA55: __________% (gefordert min. 60%)

KraftabbauKA22:  __________% (gefordert min. 60%)

Ballwurfsicherheit: __________________________

kraftabbauende
Bauteile:  __________________________

Anmerkung:
Alle oben abgefragten Angaben müssen vom Bieter
vollständig ausgefüllt, alle geforderten Nachweise
müssen dem Angebot in prüffähiger Form beigefügt
werden. Angebote ohne vollständige Angaben und
Nachweise werden von der Wertung ausgeschlossen.
Menge: 2,000 Stüc

**4.5.03 Einbaukasten Hallenuhr, 770 x 870 mm**
Einbaukasten Hallenuhr

Ausführung eines Einbaukastens für die Hallenuhr mit
flächenbündiger Klappe bestehend
aus:

- Ausschnitt ca. 770/870 mm in Wandbekleidungsplatte
- Plexiglasabdeckung flächenbündig mit Griff, Scharnier
- Einbaukasten aus Holz, klar lackiert, Größe
  770/870/140 mm. Unsichtbar hinter die Wandverkleidung
  verschraubt, inkl. Bohrung für Kabelzuleitung.
Menge: 1,000 St

**4.5.04 Elastikfunktion Hallenuhrklappe**
Elastikfunktion Hallenuhrklappe

Zulage zur Hallenuhrklappe für das Ausrüsten der
hallenseitigen Klappenflächen
mit
flächenelastischer Prallwandfunktion, durch ein
anerkanntes Prüfinstitut geprüft
nach der
DIN 18032-7.

Der Kraftabbau muss bei der Hallenuhrklappe über
Stahl-Druckfedern oder
gleichwertige, stabile Bauteile ausgeführt werden.

Gummipads oder ähnliche Baustoffe gelten nicht als
gleichwertig.

Fabrikat/Typ:  _______________

Prüfnummer:  _______________

Prüfinstitut:  _______________

Kraftabbau KA55: __________% (gefordert min. 60%)

KraftabbauKA22:  __________% (gefordert min. 60%)

Ballwurfsicherheit: __________________________

Anmerkung:
Alle oben abgefragten Angaben müssen vom Bieter
vollständig ausgefüllt, alle
geforderten Nachweise müssen dem Angebot in
prüffähiger Form beigefügt
werden. Angebote ohne vollständige Angaben und
Nachweise werden von der
Wertung ausgeschlossen.
Menge: 1,000 Stüc

**4.5.05 Zulage Hallenuhrklappe abschließbar**
Zulage Hallenuhrklappe abschließbar

Mehrpreis Hallenuhrklappe für abschließbare
Ausführung.

Beschläge:

- Riegelschloss für Stahlrahmentüren, schwere
  Ausführung für bauseitigen Profilzylinder
- Hallenseitig Langschildmuschelgriff
  100 x 200 mm, KWS 5007 o. glw. mit PZ-Lochung

Material Muschelgriff: ___________________
  (vom Bieter
einzutragen)

Fabrikat / Typ
Muschelgriff:  ___________________
  (vom Bieter
einzutragen)
Menge: 1,000 St

### 5 Regiearbeiten

**5.01 Stundensatz Meister**
Stundensatz Meister

Arbeiten, welche nicht in den Positionen erfaßt sind
und
nach Anweisung der Bauleitung gegen Nachweis zur
Ausführung kommen:

Meister
Menge: 1,000 Std.

**5.02 Stundensatz Facharbeiter**
Stundensatz Facharbeiter

Arbeiten, welche nicht in den Positionen erfaßt sind
und
nach Anweisung der Bauleitung  gegen Nachweis zur
Ausführung kommen:

Facharbeiter
Menge: 10,000 Std.

USt %: 19,00
